# HSS Burghausen
Angebotsaufforderung (GAEB 90, DA83)
DV-Nummer: 2023
Währung: EUR

## Beschilderung
Datum: 04.03.26

### Titel 00 Vorbemerkungen

*Hinweis*
Die Stadt Burghausen plant die Sanierung und
Revitalisierung
samt statischer und brandschutztechnischer
Ertüchtigung der
denkmalgeschützten Hans-Stethaimer-Schule. Die
Grundschule
befindet sich am Stadplatz 36 in Burghausen.

Der Schulkomplex besteht aus mehreren Bauteilen aus
unterschiedlichen Bauzeiten, wobei das Hauptgebäude von
1929/30 die historischen Gebäudeteile (den Stadterker
mit
gotischem  Eingangsraum im Osten sowie die drei sog.
Bürgerhäuser im Westen) in den Neubau integrierte.

- Bauteil A:
1. Hauptgebäude von 1929/30. Die Klassen- und
Fachunterrichtsräume sind hier untergebracht. Im
Erdgeschoss
befindet sich ein Laden.
2. Stadterker im Kern spätgotisch (Eingangsraum der
Schule
mit Kreuzrippengewölbe erhalten) mit barocker Fassade.
Hier
befinden sich der Ladeneingang im Erdgeschoss und in
den
Obergeschossen Verwaltung- und Differenzierungssräume.

- Bauteil B:
1. Drei sog. Bürgerhäuser (ehem. Knabenseminarhaus,
Salzburger Dienstbotenhaus, Pfarrorganistenhaus) aus
dem 18.
Jahrhundert. Die Räume der Mittagsbetreuung sowie die
Nebenräume der Turnhalle sind hier untergebracht.
2. Die Turnhalle wurde 1935/36 errichtet.

Die Maßnahme erfolgt nicht bei laufendem Schulbetrieb.

Standortbeschreibung, Erschließung

Die Schule liegt auf den Flurstücken Nr. 55 und 57.
Adresse ist
der Stadtplatz 36 in 84489 Burghausen. Direkt
gegenüber der
Schule befindet sich am Kirchplatz die Kirche St.
Jakob mit
ihrem 79 m hohen Turm.

Es gibt mehrere Zugänge zur Schule: Der Lehrereingang
befindet sich am Stadtplatz über die gotische
Eingangshalle.
Von hier gelangt man entweder über den Lichthof in den
Flur im
Erdgeschoss oder über eine Treppe in den Flur im 1.
Obergeschoss. Der Schülereingang liegt im Innenhof und
ist
über die Tordurchfahrt an der Südseite zu erreichen.
Mittagsbetreuung und Turnhalle erreicht man über einen
zusätzlichen überdachten Eingangsraum an der
Südostecke .
Die drei sog. Bürgerhäuser an der Burgsteig sind am
Hang
gelegen, oberhalb des Kirchplatzes. Die Turnhalle ist
in den
Hang gebaut.

84480 Burghausen
Windlastzone: 1
Schneelast (nach DIN EN 1991-1-3)
Schneelastzone :  3
Bodenschneelast:  sk = 1,64 kN/m²
Dachschneelast (DN 0° bis 30°): si = 1,31 kN/m²

Regenspenden (lt. Kostra DWD-2010R)
r(5,5)=406,7 l/(s x ha)
r(5,100)=763,3 l/(s x ha)
Notentwässerung =
Differenz r(5,100)- r(5,5) = 356,6 l/(s x ha)

Hinweise zum Bauablauf und zur denkmalgerechten
Sanierung

Besonderer Wert wird auf eine denkmalgerechte
Sanierung und
die sorgfältige Umsetzung des restauratorischen
Konzepts
gelegt.

Bei der Zufahrt zur Baustelle ist die besondere Lage am
Stadtplatz zu berücksichtigen (z. B. Engstellen,
besondere
Zufahrtszeiten morgens).

*Hinweis*
Die folgenden Vorgaben gelten für sämtliche Gewerke der
Baustelle.

*Hinweis*
Vom Bauherrn wird gemäß Baustellenverordnung ein
Koordinator für die Belange der Sicherheit und des
Gesundheitsschutzes eingesetzt. Der Koordinator
erstellt eine
Baustellenordnung in Anlehnung an die
Musterbaustellenordnung BauBG. Sie enthält Regelungen
zur
Organisation, Koordination und Überwachung des
Baustellenbetriebs.

Es bleibt dem Koordinator vorbehalten, nach
Mängelfeststellung
bei der Prüfung erforderliche Änderungen des
Arbeitsablaufes
des AN zu veranlassen. Der Koordinator kontrolliert die
Einhaltung des SiGe-Plans sowie der einschlägigen
Unfallverhütungsvorschriften und schreitet bei
erkennbaren
Gefahrenzuständen ein. Der AN ist zur unverzüglichen
Mängelbeseitigung verpflichtet. Vor Beginn seiner
Arbeiten hat
der AN dem SiGe-Koordinator seine beabsichtigten
Arbeitsverfahren sowie die vorgesehenen
Sicherheitsmaßnahmen anzugeben.

Die Tätigkeit des Koordinators befreit den AN nicht
von seiner
Abstimmungspflicht mit anderen Unternehmern
entsprechend §
8 ArbSchG und § 6 UVV "Allgemeine Vorschriften" (BGV
A1).
Die Verantwortlichkeit des AN für die Erfüllung der
Arbeitsschutzpflichten gegenüber seinen Beschäftigten
bleibt
unberührt. Der AN hat sein Personal und auch eventuelle
Nachunternehmer über den Inhalt der Baustellenordnung
zu
unterrichten. Die Einhaltung der Baustellenordnung ist
Teil der
Vertragserfüllung.

Die Lage von Leitungen, Kabeln, Kanälen etc. im
Arbeitsbereich
des AN ist vor Beginn der Arbeiten eigenverantwortlich
beim
zuständigen Versorgungsunternehmen bzw. der Bauleitung
in
Erfahrung zu bringen.

*Hinweis*
Bauzeitenplan
12 WT nach Abruf, gem. § 5.2 VOB/B,
vorauss. KW 22/2026.
Kapazitäten / Koordination: Der AN hält die
Kapazitäten vor und
stimmt seine Einsätze mit dem Bauzeitenplan ab.
Unterbrechungen sind kalkulatorisch zu
berücksichtigen; ein
Anspruch auf unterbrechungsfreie Leistungsausführung
besteht
nicht.
Bauzeitenplan / Anpassungen: Der Bauzeitenplan wird
dem AN
nach Beauftragung zur Verfügung gestellt. Der AN ist
verpflichtet, seine Leistungen im Kontext des
Bauablaufs
auszuführen und entsprechend zu koordinieren.
Anpassungen
des Bauzeitenplans durch AG/Planer sind möglich und
vom AN
einzuarbeiten.

*Hinweis*
Der AN muss einen fachlich qualifizierten
deutschsprachigen
Bauleiter benennen.

Dieser muss während der Ausführung von Bauarbeiten des
AN
ständig anwesend und weisungsbefugt sein.

Vom AG wird eine Telefonliste als Aushang auf der
Baustelle
erstellt. Jeder AN hat hierzu die Angabe der Telefon-
sowie
Handynummer des Bauleiters bzw. Vorarbeiters zu machen.

*Hinweis*
Die Besprechungen finden wöchentlich statt. Die
Teilnahme des
Fachbauleiters ist verpflichtend.

*Hinweis*
Es sind Tagesberichte (Bautagebuch) zu führen und dem
AG
bzw. dem von diesem beauftragten Dritten wöchentlich in
digitaler Version zu übergeben. Es müssen alle Angaben
enthalten sein, die für die Abrechnung und Ausführung
von
Bedeutung sind. Ferner sind Angaben über Wetter,
Temperatur,
Zahl und Art der beschäftigten Arbeitskräfte, der
eingesetzten
Großgeräte, Abnahmen, Unterbrechnungen der
Arbeitszeit, mit
Angabe der Gründe, Unfälle und sonstige besonderen
Vorkommnisse aufzuführen. Der AG bzw. dessen
Bevollmächtigter bestätigen bei rechtzeitiger Vorlage
die
Kenntnisnahme durch Unterschrift, er ist berechtigt
abweichende Sachdarstellungen im Bautagebuch zu
vermerken.

*Hinweis*
Der AN erhält für die Ausführung seiner im LV
beschriebenen
Leistungen entsprechende
Ausführungsunterlagen.
Die Planunterlagen werden im PDF-Format digital
übergeben.
Die Kosten für die Erstellung der Planausfertigungen
trägt der
AN.

*Hinweis*
Der AN hat dem AG die Revisions- und
Bestandsunterlagen in
Papierform und digital zu übergeben. Der AG erhält
alle für den
Betrieb und die Nutzung des Gebäudes für das
entresprechende Gewerk relevante Unteragen,
Bestandspläne,
Sachverständigengutachten, Nachweis der verwendeten
Produkte, Gebrauchsanleitungen, Pflegeanleitungen etc.

*Hinweis*
Das Anbringen eigener Firmenschilder ist auf der
Baustelle
nicht zulässig.

Vom Bauherrn ist eine Bautafel aufgestellt.

*Hinweis*
Die Kosten für Baustrom und Bauwasser trägt der
Auftraggeber.
Anschlüsse für Baustrom und Bauwasser stehen auf der
Baustelle zur Verfügung.

*Hinweis*
Reinhaltung der Baustelle

Sämtliche durch den AN verursachte Verschmutzungen,
Baustoffreste und Abfälle sind täglich zu entfernen und
fachgerecht zu entsorgen. Dies ist in die jeweiligen
Einheitspreise einzukalkulieren.

Das Verpackungsmaterial gemäß Verpackungsverordnung
bleibt generell im Eigentum des Auftragnehmers und ist
eigenverantwortlich zu entsorgen.

Bei begründetem Verdacht auf Asbest bzw. auf
asbesthaltiges
Material sind die Arbeiten einzustellen und die
Bauleitung zu
informieren.

Beschädigung und Verschmutzung des öffentlichen
Straßenraums

Der AN hat Maßnahmen gegen Beschädigungen und
Verschmutzungen der Transportwege auf öffentlichen
Straßen
und Wegen bei der Ein- und Ausfahrt von Fahrzeugen aus
der
Baustelle zu treffen. Verschmutzungen sind mindestens
täglich
zu reinigen, bei groben Verschmutzungen auch mehrmals
täglich. Eine gesonderte Vergütung hierfür erfolgt
nicht.

*Hinweis*
Das Aufstellen von Wohnbaracken für auswärtige
Arbeitskräfte
oder Gastarbeiter wird nicht gestattet. Der Betrieb
einer
Baukantine über die tägliche Arbeitszeit hinausgehend
wird
nicht erlaubt. Ebenso ist der Aufenthalt von
Arbeitskräften in
Baracken nach der Arbeitszeit untersagt.

*Hinweis*
Für den Schutz gegen Baulärm gelten außer den
Anforderungen des BIMSCHG, der Allgemeinen
Verwaltungsvorschrift gegen Baulärm  Geräuschimmission
-
und der zusätzlichen landesrechtlichen Vorschriften
folgende
Festlegungen:
Im Einwirkungsbereich der Baustelle befindet sich ein
Nutzungsgebiet mit ausschließlich Wohnungen.
Folgende Immissionsrichtwerte sind einzuhalten:
von 7 bis 20 Uhr: 50 dB(A)
von 20 bis 7 Uhr: 35 dB(A)

Arbeitszeiten
Die Arbeitszeiten sind werktags, Montag bis Samstag,
von 7.00 bis 20:00 Uhr.

Zufahrt mit LKWs zur Baustelle morgens:
Aufgrund des starken Bus- und Fußgängerverkehrs am
Stadtplatz darf die Zufahrt zur Baustelle mit LKWs
nicht vor 8:00
Uhr erfolgen.

*Hinweis*
Abschlagszahlungen werden nur nach Vorlage eines
prüffähigen Aufmaßes bezahlt.

*Hinweis*
LV-Anlage 1 Baustelleneinrichtung
LV-Anlage 2 Beschilderung Übersichtsgrundrisse
LV-Anlage 3 Türschilder
LV-Anlage 4 Durchlaufschutz
LV-Anlage 5 Werkplanung BTA
LV-Anlage 6 Werkplanung BTB

### Titel 01 Allgemeines, Layout und Beschriftung

*Hinweis*
Die im folgenden beschriebenen Leistungen verstehen
sich
einschl. Lieferung und Montage sowie aller
benötigten Verbindungs-/Befestigungsmittel. Dies ist
bei der Kalkulation zu berücksichtigen.

*Hinweis*
Alle Schilder und Beschriftungen/Markierungen sind in
Abstimmung mit dem Architekten und mit dem Bauherrn zu
bemustern und schriftlich freigeben zu lassen.
Erst nach Freigabe darf die Bestellung der Schilder
erfolgen. Dies ist bei der Kalkulation zu
berücksichtigen.

**01.1 Layout Beschilderungen und Folien**
Vor Fertigung/Produktion der Beschilderungen und
Folien hat
der Auftragnehmer auf Grundlage der
Positions-/Raumliste bzw.
der vom Architekturbüro vorgegebenen Inhalte ein
einheitliches
Beschriftungs- und Layoutkonzept zu erarbeiten. Hierzu
sind
dem Architekturbüro und dem Bauherrn mindestens drei
Schrift-/Typografievarianten (Schriftfamilien inkl.
Schnitte,
Größen, Laufweiten) sowie Layoutvorschläge
(Ausrichtung,
Raster, Abstände, Zeilenumbruch,
Piktogramm-/Logoanordnung) vorzulegen. Der
Auftragnehmer
hat die Vorschläge nach Rückmeldung zu überarbeiten;
die
Abstimmung/Überarbeitung erfolgt bis zur Endfassung und
umfasst die Reinzeichnung/Finalisierung sämtlicher
Layouts für
alle in den Folgepositionen enthaltenen Schilder- und
Folientypen, für beide Bauteile und alle Geschosse.

Bestandteil der Leistung ist die Erstellung bzw.
Aufbereitung
sämtlicher erforderlicher Grafiken in Vektorqualität
(z. B. Logos,
Piktogramme, Symbole), inkl. Vektorisierung vorhandener
Vorlagen, sowie die Erstellung druck-/plotfähiger
Enddaten je
Position/Einlage/Folie. Die Unterlagen sind dem
Architekturbüro
und dem Bauherrn zur Freigabe in geeigneter Form zu
übermitteln (z. B. Sammel-PDF mit Zuordnung zu
Positionsnummern/Räumen). Produktion/Fertigung erst
nach
schriftlicher Freigabe durch Architekturbüro und
Bauherr.

Die Leistung umfasst außerdem die Sicherstellung der
Nutzungsrechte/Lizenzen für die vorgeschlagenen
Schriftarten
für das Projekt; erforderliche Lizenzen sind
einzukalkulieren.
Schriftdateien sind  soweit lizenzrechtlich zulässig
mitzuliefern, andernfalls sind Schriftarten eindeutig
zu benennen
um die Beschaffbarkeit/Nachlieferbarkeit
sicherzustellen.
Menge: 1,000 psch

**01.2 Erstbeschriftung aller Türschilder**
Herstellen der Beschriftungseinlagen für
Tür-/Raumschilder im
Format 15 × 15 cm auf Grundlage des freigegebenen
Layouts
gemäß Pos. 1.1 sowie der zugehörigen Tür-/Raumliste und
Pläne (siehe Anlagen). Leistung umfasst Datenübernahme,
Druck, Zuschnitt und Einlegen der Einlagen in die
Türschilder
gemäß den nachfolgenden Positionen.

Ausführung / Anforderungen:

Layout/Inhalt: exakt gemäß freigegebener Endfassung
Pos. 1.1
(Schriftarten, Größen, Raster, Piktogramme/Logos,
Zeilenumbrüche, Ausrichtung).

Papier: weiß/matt, mind. 120 g/m², geeignet für
saubere Kanten
und planliegenden Einbau hinter Acrylscheibe.

Druck: digital, farbig, scharfkantig und gut lesbar;
gemäß
freigegebenem Layout; ohne Verschmieren/Abfärben,
saubere
Flächendeckung.

Zuschnitt: passgenau für Türschild-System 15 × 15 cm;
Zuschnittmaß so, dass die Einlage plan liegt und
vollständig
abgedeckt ist (keine sichtbaren Überstände/Klemmungen,
keine
welligen Ränder).

Einlegen: Einlagen in die jeweiligen Türschilder
einbringen,
lage- und richtungsrichtig (oben/unten, links/rechts),
ohne
Verschmutzungen, Fingerabdrücke oder Beschädigungen der
Abdeckscheibe; fehlerhafte/verschmutzte Einlagen sind
zu
ersetzen.

Organisation: sortiert und zugeordnet nach
Bauteil/Geschoss/Raum bzw. Kennzeichnung gemäß
Plänen/Anlagen; Abstimmung der Montageabfolge mit
Bauleitung/Architekturbüro.

Hinweis: Ausführung und Zuordnung gemäß Plänen/Anlagen
im
Anhang; gilt für alle Bauteile und Geschosse.
Menge: 1,000 psch

**01.3 Beschriftungsdateien zur Bearbeitung durch den Nutzer**
Lieferung und Übergabe von vorgefertigten, editierbaren
Beschriftungsdateien zur nachträglichen
Selbstbeschriftung
durch den Nutzer inkl. Möglichkeit zum eigenständigen
Ausdruck mit gängigen Microsoft Word-Versionen.

Leistungsumfang:

Bereitstellung der Vorlagen als Word-Dateien (.docx),
kompatibel mit aktuellen, gängigen MS-Office-Versionen.

Vorlagen je Schildtyp/Einlageformat 15 × 15 cm, mit
festgelegtem Raster/Seitenlayout (Textfelder, Abstände,
Ausrichtung) entsprechend dem freigegebenen
Beschriftungskonzept.

Einfache Anpassbarkeit der Texte (Raumbezeichnung,
Nummern, Zusatztexte) durch den Nutzer ohne
Spezialsoftware.

Inkl. Vorlagen/Elemente zur Erstellung der
WC-Piktogramme
(Damen/Herren/Barrierefrei u. ä.) als einfügbares
Vektor-/Bildobjekt innerhalb der Word-Vorlage
(skalierbar ohne
Qualitätsverlust bzw. in ausreichender Druckqualität).

Übergabe digital (Download/Datenträger) inkl. kurzer
Anwendungshinweise (Seitenformat, Druckeinstellungen,
Skalierung 100 %, Papierempfehlung).
Menge: 1,000 psch

### Titel 02 Türschilder

**Ausführungsbeschreibung 0001 Türschilder mit Acrylscheibe**
*Türschilder mit Acrylscheibe*
Es sind Tür-/Raumschilder für den Innenbereich in
rahmenloser,
hochwertiger Optik zu liefern und zu montieren. Die
Schilder
müssen für eine wechselbare Papiereinlage geeignet
sein und
hierfür eine frontseitige, einseitig entspiegelte
Acryl-Abdeckscheibe (Dicke ca. 4 mm) besitzen; die
Beschriftung erfolgt ausschließlich über Papiereinlagen
(geeignet für Laser- oder Tintenstrahldruck). Die
Einlage muss
ohne Beschädigung des Schildes austauschbar sein; die
Papiereinlage ist nicht Bestandteil dieser Position
und wird über
eine separate Position erfasst. Das Schild besteht aus
einer
Wandhalterung aus Edelstahl; die sichtbare
Kante/Ansicht ist
schlank auszubilden (Ansichtskantenstärke bis ca. 1
mm).
Sichtmaß: ca. B 150 × H 150 mm. Die Befestigung
erfolgt als
unsichtbare Schraubmontage rückseitig, geeignet für
Montage
auf verputzten Wänden sowie Trockenbauwänden;
erforderliche, zum Untergrund passende
Befestigungsmittel (z.
B. Dübel/Schrauben/Hohlraum-Befestiger) sind
mitzuliefern.
Montage lot- und fluchtgerecht, mit einheitlicher
Ausrichtung
gemäß Beschilderungsplan/Einweisung der Bauleitung;
Kanten
sauber entgratet, keine scharfen Grate, Oberfläche
frei von
Kratzern/Verunreinigungen, Schutzfolien nach Montage
entfernen, Endreinigung der Sichtflächen.
Gestaltungsvorgabe/Optik: Die gewünschte Anmutung ist
Anlage 3 (Foto) zu entnehmen; diese dient
ausschließlich der
optischen Orientierung, maßgeblich sind die oben
genannten
technischen Anforderungen.

**02.1 Türbeschriftungsschild Typ A 150 x 150 mm**
Lieferung und Montage
Türschild Edelstahl, rahmenlose Optik mit Acrylscheibe
Acrylglas-Abdeckscheibe herausnehmbar
Ausführung gem. Ausführungsbeschreibung 0001.

Abkürzung A siehe Pläne im Anhang

Ort: BT-A
EG 12 Stck
1.OG 8 Stck
2.OG 8 Stck
3.OG 6 Stck
DG 3 Stck
Menge: 37,000 St

**02.2 Türbeschriftungsschild Typ B 150 x 150 mm**
wie Vorposition jedoch

Abkürzung B siehe Pläne im Anhang

Ort: BT-A
EG 1 Stck
1.OG 1 Stck
2.OG 1 Stck
3.OG 1 Stck
Menge: 4,000 St

**02.3 Türbeschriftungsschild Typ C 150 x 150 mm**
wie Vorposition jedoch

Abkürzung C siehe Pläne im Anhang

Ort: BT-A
EG 1 Stck
1.OG 1 Stck
Menge: 2,000 St

**02.4 Türbeschriftungsschild Typ D 150 x 150 mm**
wie Vorposition jedoch

Abkürzung D siehe Pläne im Anhang

Ort: BT-A
1.OG 1 Stck
Menge: 1,000 St

**02.5 Türbeschriftungsschild Typ E 150 x 150 mm**
wie Vorposition jedoch

Abkürzung E siehe Pläne im Anhang

Ort: BT-B
EG 2 Stck
1.OG 5 Stck
2.OG 5 Stck
3.OG 5 Stck
Menge: 17,000 St

**02.6 Türbeschriftungsschild Typ F 150 x 150 mm**
wie Vorposition jedoch

Abkürzung F siehe Pläne im Anhang

Ort: BT-B
1.OG 1 Stck
Menge: 1,000 St

**02.7 Türbeschriftungsschild Typ G 150 x 150 mm**
wie Vorposition jedoch

Abkürzung G siehe Pläne im Anhang

Ort: BT-B
1.OG 1 Stck
Menge: 1,000 St

**02.8 Türbeschriftungsschild Typ H 150 x 150 mm**
wie Vorposition jedoch

Abkürzung H siehe Pläne im Anhang

Ort: BT-B
1.OG 1 Stck
Menge: 1,000 St

**02.9 Türbeschriftungsschild Typ i 150 x 150 mm**
wie Vorposition jedoch

Abkürzung i siehe Pläne im Anhang

Ort: BT-B
2.OG 1 Stck
Menge: 1,000 St

**02.10 Türbeschriftungsschild Typ j 150 x 150 mm**
wie Vorposition jedoch

Abkürzung j siehe Pläne im Anhang

Ort: BT-B
3.OG 2 Stck
Menge: 2,000 St

**02.11 Schild für Fluchtwegplan DIN A3**
Ausführung wie Ausführungsbeschreibung 0001

jedoch Format cirka DIN A3 Querformat
Sichtmaße: 297 x 420 mm
ohne Papiereinleger
(wird bauseits geliefert und montiert)
Menge: 20,000 St

### Titel 03 Durchlaufschutz

**03.1 Durchlaufschutzfolie gepunktet 2 x H 2 cm**
Liefern und fachgerechtes Anbringen einer
selbstklebenden
Durchlaufschutz-/Dekorfolie mit Sandstrahleffekt auf
Glasflächen von Türelementen inkl. vollständiger
Glasreinigung/Oberflächenvorbereitung (reinigen,
entfetten,
staubfrei herstellen), Zuschnitt, Ausrichten,
blasenfreies
Verkleben sowie Endreinigung der Sichtflächen. Die
Beklebung
erfolgt einseitig; bei Außentüren grundsätzlich von
innen
(innenseitig), um Witterungseinflüsse zu vermeiden.

Auszuführen sind je lfm zwei horizontale Streifen,
jeweils H = 20
mm, als Durchlaufschutzmarkierung; Lage/Höhenbezug und
Streifenverlauf gemäß Plänen/Details in der Anlage 4.
Die Streifen sind als Punktmotiv herzustellen: runde
Kreise/Punkte in hellgrau/dunkelgrau, abwechselnd
angeordnet,
mit definiertem Abstand/Raster ca. 4cm Achsabstand,
gemäß
Bemusterung und Planvorgaben.
Kanten sind sauber zu schneiden, ggf. erforderliche
Aussparungen (z. B. für
Dichtungen/Glasleisten/Beschläge) sind
herzustellen; Folie darf die Funktion der Türelemente
nicht
beeinträchtigen. Die Verklebung muss dauerhaft haftend,
reinigungsbeständig (übliche, nicht scheuernde
Reinigungsmittel), UV-/lichtbeständig im Innenbereich
und
optisch einwandfrei ausgeführt sein (keine Blasen,
Falten,
Einschlüsse, sichtbaren Stoßkanten im Sichtbereich).

Die beiden horizontalen Streifen sind in zwei
unterschiedlichen
Höhen anzuordnen:

unterer Streifen: Oberkante bei ca. 0,55 m über OKFF,
oberer Streifen: Oberkante bei ca. 1,40 m über OKFF,
jeweils über die im Plan festgelegte Beklebungslänge;
genaue
Lage/Bezugspunkte gemäß Plänen/Details in den Anlagen.

Abrechnungshinweis: Abrechnung nach lfm Streifenlänge;
im
Einheitspreis enthalten sind 2 Streifen je lfm inkl.
Reinigung,
Material, Zuschnitt und Montage.
Menge: 43,000 m

**03.2 Bemusterung Durchlaufschutz**
Bemusterung der vorgesehenen
Durchlaufschutz-/Dekorfolienbeklebung (selbstklebend,
Sandstrahleffekt) als 1:1-Muster an der Verglasung
eines dafür
geeigneten Brandschutz-Türelements (mit Glasanteil),
Musterstelle nach Vorgabe Bauleitung/AG.

Leistungsumfang:

Glasreinigung/Oberflächenvorbereitung (reinigen,
entfetten,
staubfrei).

Herstellen und Verkleben der Musterbeklebung
entsprechend
der vorgesehenen Endausführung: 2 horizontale
Streifen, je H =
20 mm, als Punktmotiv (runde Punkte,
hellgrau/dunkelgrau
alternierend, Raster/Abstände gemäß
Gestaltungsabsicht).

Anordnung der Streifen als Muster bereits in den
vorgesehenen
Höhen: Oberkante unten ca. 0,55 m über OKFF und
Oberkante
oben ca. 1,40 m über OKFF (bezogen auf die
Musterstelle).

Blasenfreie, sauber geschnittene Ausführung,
Endreinigung der
Sichtflächen.

Vorlage zur Freigabe (Bemusterung vor Ort) an
Architekturbüro/Bauherr (ggf. Denkmalschutz).

Verbleib als Endleistung: Wird die Bemusterung
freigegeben,
kann die Musterbeklebung an Ort und Stelle verbleiben
und gilt
als Endleistung (ohne erneute Herstellung). Wird sie
nicht
freigegeben, ist die Folie rückstandsfrei zu entfernen
und die
Glasfläche in den Ausgangszustand zu versetzen (ohne
Beschädigung/Verkratzen).
Menge: 1,000 psch

### Titel 04 Stundenlohnarbeiten

*Hinweis*
ZTV Stundenlohnarbeiten

Die nachstehenden Verrechnungssätze sind unter
Beachtung
der preisrechtlichen Vorschriften zu ermitteln und
gelten
unabhängig von der Anzahl der abgerechneten Stunden.
Sie enthalten den tatsächlichen Lohn mit den
Zuschlägen für
Gemeinkosten, Sozialkassenbeiträge, vermögenswirksame
Leistungen und dergl., sowie Lohn und
Gehaltsnebenkosten.
Zuschläge für Nacht-, Sonn- und Feiertagsarbeiten sind
jedoch nicht eingerechnet.
Aufsichtsstunden werden nur nach vorheriger
Vereinbarung
vergütet.
Sollte der Bieter über eine unten aufgeführte
Berufsgruppe nicht
verfügen, hat er die nächsthöher qualifizierte
einzusetzen.

Mit der Ausführung der im Leistungsverzeichnis
vorgesehenen
Stundenlohnarbeiten, deren Notwendigkeit sich erst aus
dem
Bauablauf bzw. der Bestandssituation ergibt, dürfen
erst nach
schriftlicher Anzeige durch den AN und erst nach
ausdrücklicher, schriftlicher Anordnung durch den AG
begonnen
werden. Fehlt diese vorherige schriftliche Anordnung,
besteht
kein Vergütungsanspruch für Stundenlohnarbeiten.
Stundenlohnarbeiten unterliegen den Bedingungen des
geschlossenen Vertrages und sind Bestandteil der
Teilbzw.
Schlussrechnung.
Stundenlohnarbeiten unterliegen den Mängelansprüchen
und
somit auch dem vertraglich vereinbarten
Mängelbeseitigungseinbehalt.
Der Umfang der im Einzelfall zu erbringenden Leistung
wird bei
der Anordnung festgelegt. Die Stundenlohnlisten mit
Angabe
von Art und Ursache und den dafür aufgewendeten Stunden
sind getrennt nach Arbeitskräften sowie Angabe des
Materialverbrauchs und des Maschinen- und
Geräteeinsatzes
zu führen und werktäglich bei der OÜ, z.B. per
Faxversand,
einzureichen.

**04.1 Monteur sämtliche Kosten/Zuschläge**
Stundenlohnarbeiten durch Vorarbeiter/-in
der Verrechnungssatz für die jeweilige Arbeitskraft
umfasst
sämtliche Aufwendungen wie Lohn- und Gehaltskosten,
Lohn-
und Gehaltsnebenkosten, Zuschläge, lohngebundene und
lohnabhängige Kosten, sonstige Sozialkosten,
Gemeinkosten,
Wagnis und Gewinn.
Menge: 8,000 h

USt %: 19,00
